# Puerta transparente para cajas New Vega D, FD/FU32xxN

- Propiedad del archivo: CONSTRUNARIO
- Formato: FIEBDC-3/2012
- Programa: Construnario VersiĆ³n 2.11
- Fecha de los precios: 29/05/2015
- Divisa: EUR

| Código | Ud | Descripción |
|---|---|---|
| FD32TN | u | Puerta transparente para cajas New Vega D, FD/FU32xxN |
