# Cerradura con llave de sierra nº 1242E para cajas NewVega D, incluye 2 llaves

- Propiedad del archivo: CONSTRUNARIO
- Formato: FIEBDC-3/2012
- Programa: Construnario Versión 2.11
- Fecha de los precios: 29/05/2015
- Divisa: EUR

| Código | Ud | Descripción |
|---|---|---|
| FD00S1 | u | Cerradura con llave de sierra nº 1242E para cajas NewVega D, incluye 2 llaves |
