# Cerradura con llave tipo 405 para cajas NewVega D, incluye 2 llaves

- Propiedad del archivo: CONSTRUNARIO
- Formato: FIEBDC-3/2012
- Programa: Construnario VersiĆ³n 2.11
- Fecha de los precios: 29/05/2015
- Divisa: EUR

| Código | Ud | Descripción |
|---|---|---|
| FD00S4 | u | Cerradura con llave tipo 405 para cajas NewVega D, incluye 2 llaves |
