# Kit de asociación horizontal y vertical para cajas de superficie serie NewVegaD

- Propiedad del archivo: CONSTRUNARIO
- Formato: FIEBDC-3/2012
- Programa: Construnario Versión 2.11
- Fecha de los precios: 29/05/2015
- Divisa: EUR

| Código | Ud | Descripción |
|---|---|---|
| FD00F1 | u | Kit de asociación horizontal y vertical para cajas de superficie serie NewVegaD |
