# Calefacción modular - calefacción de viviendas - de Kromschroeder

- Propiedad del archivo: CONSTRUNARIO
- Formato: FIEBDC-3/2012
- Programa: Construnario Versión 3.51
- Fecha de los precios: 31/05/2017
- Divisa: EUR

**C1008KRO-11** Calefacción modular - calefacción de viviendas - de Kromschroeder
Calefacción modular a gas. Calor eficiente. Confort al instante. Los radiadores a gas le proporcionan el calor en la habitación donde se encuentran ubicados y están dotados del dispositivo apropiado (válvula termostática o control termostático) que le permite regular el nivel de temperatura para su máximo confort. A la temperatura deseada en menos de lo que tarda en acomodarse. Rápida y fiable puesta a régimen gracias a unos discretos mandos que podrá regular fácilmente según las necesidades de cada zona del local a calefactar. Abrir, limpiar, cerrar. La carcasa del aparato se desmonta casi sin herramientas, lo que facilita su limpieza y mantenimiento. Fácil de instalar y de pagar. A excepción de los modelos que incorporan encendido electrónico, ventilador y tiro forzado de extracción de gases, los radiadores solo necesitan un tubo de cobre para la alimentación de gas y un kit de evacuación de humos. Así de rápido, sencillo y económico. Además podrá realizar la instalación en una o varias fases, al ritmo de su economía. Hogar confortable… y seguro. Cuentan con dispositivo de seguridad contra el fallo de llama y la combustión del gas no consume oxígeno del interior del local. Sin olores, sin humedades y con respeto al medio ambiente (certificación CE). Si se encuentra en el comedor, ¿por qué calentar el baño?. El control individual de los diferentes espacios permite ahorros energéticos significativos. Los radiadores pueden actuar de forma individual, reduciéndose o apagándose los de los lugares que no están ocupados, o bien, que han alcanzado la temperatura de confort requerida. Así mismo, la función de modulación permite a los radiadores aportar justamente la energía que pierde el local, a través de sus cerramientos o por renovación de aire. Usted no lo nota. Su bolsillo sí. Calidad Kromschroeder. Calidad de vida. Aparatos fabricados con materiales de primera calidad y la confianza de una marca líder. Son las claves que le garantizan las mejores prestaciones para su mejor calidad de de vida.
