# Radiador a gas Echo XC - de Kromschroeder

- Propiedad del archivo: CONSTRUNARIO
- Formato: FIEBDC-3/2012
- Programa: Construnario Versión 3.51
- Fecha de los precios: 31/05/2017
- Divisa: EUR

**C1008KRO-1111** Radiador a gas Echo XC - de Kromschroeder
Radiador a gas Echo XC (tiro balanceado). Economía silenciosa. Principales ventajas técnicas: - Encendido piezoeléctrico. - Control de llama por termopar. - Intercambiador modular de aluminio inyectado. - Calefacción por convección natural. - Potencia modulante (40% - 100%). - Funcionamiento a gas natural y a GLP. - Aparato de combustión estanca. - Depósito humidificador de serie. Ventajas para el usuario: - Dimensiones reducidas: 58 cm de alto. - Rejilla ajustable para direccionar el flujo del aire caliente. - Sin ruidos. - Sin necesidad de suministro eléctrico. - Sin aire de impulsión. - Combustión higiénica y limpia: no consume oxigeno del aire ambiental.
