# Radiador a gas Echo XN - de Kromschroeder

- Propiedad del archivo: CONSTRUNARIO
- Formato: FIEBDC-3/2012
- Programa: Construnario Versión 3.51
- Fecha de los precios: 31/05/2017
- Divisa: EUR

**C1008KRO-1112** Radiador a gas Echo XN - de Kromschroeder
Radiador a gas Echo XN (tiro balanceado). Facilidad de instalación y de uso. Principales ventajas técnicas: - Encendido piezoeléctrico. - Control de llama por termopar. - Intercambiador modular de aluminio inyectado. - Ventilador tangencial. - Potencia modulante ( 40% - 100%). - Funcionamiento a gas natural y a GLP. - Aparato de combustión estanca. - Depósito humidificador de serie. Ventajas para el usuario: - Ventilador tangencial asistido. - Rejilla ajustable para direccionar el flujo del aire caliente. - Posibilidad de desactivar el ventilador. - Combustión higiénica y limpia: no consume oxigeno del aire ambiental. - Posibilidad de programación mediante temporizador horario y/o semanal (opcional).
