# Radiador a gas Echo EN - de Kromschroeder

- Propiedad del archivo: CONSTRUNARIO
- Formato: FIEBDC-3/2012
- Programa: Construnario Versión 3.51
- Fecha de los precios: 31/05/2017
- Divisa: EUR

**C1008KRO-1113** Radiador a gas Echo EN - de Kromschroeder
Radiador a gas Echo EN (tiro balanceado). Elevado nivel de confort. Principales ventajas técnicas: - Encendido electrónico. - Doble potencia con selector manual (mín 50% máx. 100%). - Control de llama por ionización. - Ventilador tangencial. Pos.de máx.: Ventilador tangencial en ON. Pos. de mín.: Ventilador tangencial en OFF. - Funcionamiento a gas natural y a GLP. Ventajas para el usuario: - Solo un “click” para encender los aparatos. - Rejilla ajustable para dirigir la calor. - Ventilador tangencial asistido. - Humidificador de serie.
