# Kit ventosa concéntrico entrada de aire/evacuación de humos serie Echo - de Kromschroeder

- Propiedad del archivo: CONSTRUNARIO
- Formato: FIEBDC-3/2012
- Programa: Construnario Versión 3.51
- Fecha de los precios: 03/06/2015
- Divisa: EUR

| Código | Descripción |
|---|---|
| C1008KRO-1114 | Kit ventosa concéntrico entrada de aire/evacuación de humos serie Echo - de Kromschroeder |
