# Echo XC30 GN, radiador mural a gas, tiro natural - de Kromschroeder

- Propiedad del archivo: CONSTRUNARIO
- Formato: FIEBDC-3/2012
- Programa: Construnario Versión 3.51
- Fecha de los precios: 31/05/2017
- Divisa: EUR

**111202** u Echo XC30 GN, radiador mural a gas, tiro natural - de Kromschroeder
Echo XC, radiador mural a gas natural, tiro natural, serie Echo - Dimensiones LxHxP [mm]: 570 x 580 x 225. - Cons. Calorífico máx./mín [kW]: 3,49/1,42. - Potencia útil máx./mín. [kW]: 3,02/1,20. - Tipo de evacuación de humos [Tipo]: C11. - Nivel de eficiencia [% ]: 90,2. - Clase de eficiencia [clase]: 1. - Volumen calefactable* [m ]: 135. - Consumo gas G20 nom. [m /h]: 0,37. - Consumo gas G30 nom. [kg/h]: 0,28. - Consumo gas G31 nom. [kg/h]: 0,27. - Presión en inyector gas G20 nom./Red. [mbar]: 12/2. - Presión en inyector gas G30 nom./Red. [mbar]: 28,7/6. - Presión en inyector gas G31 nom./Red. [mbar]: 36,7/6,8. - 3 inyectores G20/G30-31 [Ø mm]: 1,65/0,95. - Suministro eléctrico [V/hz]: No. - Potencia absorbida [W]: No. - Protección eléctrica: IP20. - Categoría de gas: II 2h 3+. - Kit ventosa Ø humos / Ø aire [mm]: 70/110. - Long. máx kit ventosa [m]: 0,9. - Nivel de ruido a 3 m [dB(A)]: 0. - Ø conexión de gas: 3/8”. - Peso [kg]: 25. * potencia de calefacción, con buen nivel de aislamiento, sobre 25/30 kcal por m3 , y temperatura exterior de 0 °C. - Consultar salida de humos.
