# Bloque de conexión esc.4P, 100A, 2x16 / 8x10 mm²

- Propiedad del archivo: CONSTRUNARIO
- Formato: FIEBDC-3/2012
- Programa: Construnario Versión 2.11
- Fecha de los precios: 03/06/2015
- Divisa: EUR

**KJ100A** u Bloque de conexión esc.4P, 100A, 2x16 / 8x10 mm²
- Barra neutro conex supl. para KJ100A.
