# Bloque de conexión esc.4P, 125A, 3x25/11x10 mm²

- Propiedad del archivo: CONSTRUNARIO
- Formato: FIEBDC-3/2012
- Programa: Construnario Versión 2.11
- Fecha de los precios: 03/06/2015
- Divisa: EUR

**KJ125B** u Bloque de conexión esc.4P, 125A, 3x25/11x10 mm²
- Bloque de conexión esc.4P,125A,3x25/11x10 mm².
