# Bloque de conexión escalonado 4P, 160A, 3x25/8x16 mm²

- Propiedad del archivo: CONSTRUNARIO
- Formato: FIEBDC-3/2012
- Programa: Construnario Versión 2.11
- Fecha de los precios: 03/06/2015
- Divisa: EUR

**KJ160A** u Bloque de conexión escalonado 4P, 160A, 3x25/8x16 mm²
- Bloque de conexión escalonado 4P,160A,3x25/8x16 mm².
