# Bloque de conexión 1P, 500A, pletina 24x6/ 2x35 + 5x16+4x10 mm²

- Propiedad del archivo: CONSTRUNARIO
- Formato: FIEBDC-3/2012
- Programa: Construnario Versión 2.11
- Fecha de los precios: 03/06/2015
- Divisa: EUR

**KJ02G** u Bloque de conexión 1P, 500A, pletina 24x6/ 2x35 + 5x16+4x10 mm²
- Bloque de conexión 1P, 500A, pletina 24x6/ 2x35 + 5x16+4x10 mm².
