# Canal home cinema 225 negro

- Propiedad del archivo: CONSTRUNARIO
- Formato: FIEBDC-3/2012
- Programa: Construnario Versión 2.11
- Fecha de los precios: 04/06/2015
- Divisa: EUR

**DSK50L2F20** u Canal home cinema 225 negro
Material: aluminio Ejemplos de aplicación: - Ocultar cableados de pantallas planas instaladas en la pared. - Efectos decorativos. Dos diseños: negro brillante y blanco de alto brillo con plexiglás transparente para decorar con fotos, colores, papel tapiz... Suministro: - Canal y tapa de aluminio. - 2 perfiles laterales para montar el plexiglás con clips de retención.
