# Smartrack blanco/aluminio

- Propiedad del archivo: CONSTRUNARIO
- Formato: FIEBDC-3/2012
- Programa: Construnario Versión 2.11
- Fecha de los precios: 04/06/2015
- Divisa: EUR

**DSAS504F11** u Smartrack blanco/aluminio
Cajón smartrack: Elegante mesita soporte que oculta las conexiones en su interior.
