# Tabique separador, PC/ABS, para canal LFH de 60 mm de altura

- Propiedad del archivo: CONSTRUNARIO
- Formato: FIEBDC-3/2012
- Programa: Construnario VersiĆ³n 2.11
- Fecha de los precios: 04/06/2015
- Divisa: EUR

**MH2026** m Tabique separador, PC/ABS, para canal LFH de 60 mm de altura
- Tabique separador, PC/ABS, para canal LFH de 60 mm de altura.
