# Canal PVC de 65x100 mm RAL9011

- Propiedad del archivo: CONSTRUNARIO
- Formato: FIEBDC-3/2012
- Programa: Construnario VersiĆ³n 2.11
- Fecha de los precios: 04/06/2015
- Divisa: EUR

**BRP6510019011** m Canal PVC de 65x100 mm RAL9011
- Canal PVC de 65x100 mm RAL9011.
