# Tapa PVC 80 mm para canales BRP RAL9011

- Propiedad del archivo: CONSTRUNARIO
- Formato: FIEBDC-3/2012
- Programa: Construnario VersiĆ³n 2.11
- Fecha de los precios: 04/06/2015
- Divisa: EUR

| Código | Ud | Descripción |
|---|---|---|
| BRP08029011 | m | Tapa PVC 80 mm para canales BRP RAL9011 |
