# Ángulo ext. PC/ABS para BRP 65x100 RAL9011

- Propiedad del archivo: CONSTRUNARIO
- Formato: FIEBDC-3/2012
- Programa: Construnario Versión 2.11
- Fecha de los precios: 04/06/2015
- Divisa: EUR

| Código | Ud | Descripción |
|---|---|---|
| BRP651003H9011 | u | Ángulo ext. PC/ABS para BRP 65x100 RAL9011 |
