# Canal PC/ABS, 65x170 mm, RAL9010

- Propiedad del archivo: CONSTRUNARIO
- Formato: FIEBDC-3/2012
- Programa: Construnario VersiĆ³n 2.11
- Fecha de los precios: 04/06/2015
- Divisa: EUR

**BRHP6517019010** m Canal PC/ABS, 65x170 mm, RAL9010
- Canal PC/ABS, 65x170 mm, RAL9010.
