# Tapa PC/ABS, 80mm ancho, para canal BRHP

- Propiedad del archivo: CONSTRUNARIO
- Formato: FIEBDC-3/2012
- Programa: Construnario VersiĆ³n 2.11
- Fecha de los precios: 04/06/2015
- Divisa: EUR

**BRHP08029010** m Tapa PC/ABS, 80mm ancho, para canal BRHP
- Tapa PC/ABS, 80mm ancho, para canal BRHP.
