# Ángulo interior BRAP 65x130 lacado alu

- Propiedad del archivo: CONSTRUNARIO
- Formato: FIEBDC-3/2012
- Programa: Construnario Versión 2.11
- Fecha de los precios: 04/06/2015
- Divisa: EUR

**BRP651304HLAN** u Ángulo interior BRAP 65x130 lacado alu
- Ángulo interior BRAP 65x130 lacado alu.
