# Soporte 2 mecanismos 45x45 mm, RAL9011

- Propiedad del archivo: CONSTRUNARIO
- Formato: FIEBDC-3/2012
- Programa: Construnario VersiĆ³n 2.11
- Fecha de los precios: 04/06/2015
- Divisa: EUR

**GT4529011** u Soporte 2 mecanismos 45x45 mm, RAL9011
- Soporte 2 mecanismos 45x45 mm, RAL9011.
