# Marco y tapa 2xRJ45, 80mm, negro

- Propiedad del archivo: CONSTRUNARIO
- Formato: FIEBDC-3/2012
- Programa: Construnario VersiĆ³n 2.11
- Fecha de los precios: 04/06/2015
- Divisa: EUR

**G32349011** u Marco y tapa 2xRJ45, 80mm, negro
- Marco y tapa 2xRJ45, 80mm, negro.
