# Caja kit doble RJ45 Universal, blanco

- Propiedad del archivo: CONSTRUNARIO
- Formato: FIEBDC-3/2012
- Programa: Construnario VersiĆ³n 2.11
- Fecha de los precios: 04/06/2015
- Divisa: EUR

**G35179010** u Caja kit doble RJ45 Universal, blanco
- Caja kit doble RJ45 Universal, blanco.
