# Canal portamec., PVC, 50x50 mm, RAL9010

- Propiedad del archivo: CONSTRUNARIO
- Formato: FIEBDC-3/2012
- Programa: Construnario VersiĆ³n 2.11
- Fecha de los precios: 04/06/2015
- Divisa: EUR

**GBD5005009011** u Canal portamec., PVC, 50x50 mm, RAL9010
- Canal portamec., PVC, 50x50 mm, RAL9010.
