# Canal portamec., 50x130mm, RAL9010, 2 com

- Propiedad del archivo: CONSTRUNARIO
- Formato: FIEBDC-3/2012
- Programa: Construnario VersiĆ³n 2.11
- Fecha de los precios: 04/06/2015
- Divisa: EUR

**GBD5013109011** u Canal portamec., 50x130mm, RAL9010, 2 com
- Canal portamec., 50x130mm, RAL9010,2 com.
