# Áng. plano, PVC, GBD50130, RAL9010

- Propiedad del archivo: CONSTRUNARIO
- Formato: FIEBDC-3/2012
- Programa: Construnario Versión 2.11
- Fecha de los precios: 04/06/2015
- Divisa: EUR

**L43989011** u Áng. plano, PVC, GBD50130, RAL9010
- Áng. plano, PVC, GBD50130, RAL9010.
