# Systo doble v2 schuko canal, aluminio

- Propiedad del archivo: CONSTRUNARIO
- Formato: FIEBDC-3/2012
- Programa: Construnario VersiĆ³n 2.11
- Fecha de los precios: 04/06/2015
- Divisa: EUR

**WS152T** u Systo doble v2 schuko canal, aluminio
- Systo doble v2 schuko canal, aluminio.
