# Alicate de recorte

- Propiedad del archivo: CONSTRUNARIO
- Formato: FIEBDC-3/2012
- Programa: Construnario VersiĆ³n 2.11
- Fecha de los precios: 04/06/2015
- Divisa: EUR

**L6490** u Alicate de recorte
- Alicate de recorte.
