# Marco 5E, R.1 piel marrón / negro

- Propiedad del archivo: CONSTRUNARIO
- Formato: FIEBDC-3/2012
- Programa: Construnario Versión 2.11
- Fecha de los precios: 05/06/2015
- Divisa: EUR

**1015 23 64** u Marco 5E, R.1 piel marrón / negro
- Montaje vertical y horizontal.
