# Marco 1E, R.1 madera / blanco polar

- Propiedad del archivo: CONSTRUNARIO
- Formato: FIEBDC-3/2012
- Programa: Construnario VersiĆ³n 2.11
- Fecha de los precios: 05/06/2015
- Divisa: EUR

**1011 23 59** u Marco 1E, R.1 madera / blanco polar
- Montaje vertical y horizontal.
