# Tapa Schuko con tapa con bisagra, R.x, prot inf, blanco polar

- Propiedad del archivo: CONSTRUNARIO
- Formato: FIEBDC-3/2012
- Programa: Construnario Versión 2.11
- Fecha de los precios: 08/06/2015
- Divisa: EUR

**1720 20 89** u Tapa Schuko con tapa con bisagra, R.x, prot inf, blanco polar
• Añadir mecanismo ref. 714134. • Consultar disponibilidad.
