# Tarjetero hotel electrónico, R.x, blanco polar

- Propiedad del archivo: CONSTRUNARIO
- Formato: FIEBDC-3/2012
- Programa: Construnario Versión 2.11
- Fecha de los precios: 08/06/2015
- Divisa: EUR

**1640 20 89** u Tarjetero hotel electrónico, R.x, blanco polar
- Tarjetero hotel electrónico, R.x, blanco polar.
