# Tarjetero hotel electrónico, R.x, negro

- Propiedad del archivo: CONSTRUNARIO
- Formato: FIEBDC-3/2012
- Programa: Construnario Versión 2.11
- Fecha de los precios: 08/06/2015
- Divisa: EUR

**1640 20 45** u Tarjetero hotel electrónico, R.x, negro
- Tarjetero hotel electrónico, R.x, negro.
