# Puls. rot. conm. 1930, Glas, Palazzo

- Propiedad del archivo: CONSTRUNARIO
- Formato: FIEBDC-3/2012
- Programa: Construnario Versión 2.11
- Fecha de los precios: 08/06/2015
- Divisa: EUR

**3876 00** u Puls. rot. conm. 1930, Glas, Palazzo
• 10 AX. • Terminales con tornillos.
