# Puls. rot. de grupo 1930, Glas, Palazzo

- Propiedad del archivo: CONSTRUNARIO
- Formato: FIEBDC-3/2012
- Programa: Construnario Versión 2.11
- Fecha de los precios: 08/06/2015
- Divisa: EUR

**3838 00** u Puls. rot. de grupo 1930, Glas, Palazzo
• 10 A, 250 V~. • Terminales con tornillos.
