# Regulador univ. 1930, Glas, Palaz bl.polar, brill

- Propiedad del archivo: CONSTRUNARIO
- Formato: FIEBDC-3/2012
- Programa: Construnario VersiĆ³n 2.11
- Fecha de los precios: 08/06/2015
- Divisa: EUR

| Código | Ud | Descripción |
|---|---|---|
| 2834 10 | u | Regulador univ. 1930, Glas, Palaz bl.polar, brill |
