# Regulador rotativo universal con mando - extensión, 1930/G/P negro brill

- Propiedad del archivo: CONSTRUNARIO
- Formato: FIEBDC-3/2012
- Programa: Construnario Versión 2.11
- Fecha de los precios: 08/06/2015
- Divisa: EUR

| Código | Ud | Descripción |
|---|---|---|
| 2835 11 | u | Regulador rotativo universal con mando - extensión, 1930/G/P negro brill |
