# Caja conectora articulada Aquatec IP44

- Propiedad del archivo: CONSTRUNARIO
- Formato: FIEBDC-3/2012
- Programa: Construnario VersiĆ³n 2.11
- Fecha de los precios: 08/06/2015
- Divisa: EUR

**4256 15** u Caja conectora articulada Aquatec IP44
- Con bastidor y portaetiquetas, gris.
