# PM interruptor electrónico 2-cables 1E

- Propiedad del archivo: CONSTRUNARIO
- Formato: FIEBDC-3/2012
- Programa: Construnario Versión 2.11
- Fecha de los precios: 08/06/2015
- Divisa: EUR

| Código | Ud | Descripción |
|---|---|---|
| 8512 11 00 | u | PM interruptor electrónico 2-cables 1E |
