# PM 230V alimentaciĆ³n para AM KNX radio

- Propiedad del archivo: CONSTRUNARIO
- Formato: FIEBDC-3/2012
- Programa: Construnario VersiĆ³n 2.11
- Fecha de los precios: 08/06/2015
- Divisa: EUR

| Código | Ud | Descripción |
|---|---|---|
| 8502 01 00 | u | PM 230V alimentaciĆ³n para AM KNX radio |
