# AM PIR Detector movimiento Confort (1, 1 m) con interfaz IR Q.1 blanco polar

- Propiedad del archivo: CONSTRUNARIO
- Formato: FIEBDC-3/2012
- Programa: Construnario VersiĆ³n 2.11
- Fecha de los precios: 08/06/2015
- Divisa: EUR

| Código | Ud | Descripción |
|---|---|---|
| 8534 12 29 | u | AM PIR Detector movimiento Confort (1, 1 m) con interfaz IR Q.1 blanco polar |
