# AM PIR Detector movimiento Confort (1, 1 m) con interfaz IR K.5 acero

- Propiedad del archivo: CONSTRUNARIO
- Formato: FIEBDC-3/2012
- Programa: Construnario VersiĆ³n 2.11
- Fecha de los precios: 08/06/2015
- Divisa: EUR

| Código | Descripción |
|---|---|
| 8534 12 73 | AM PIR Detector movimiento Confort (1, 1 m) con interfaz IR K.5 acero |
