# AM RF Tecla doble Quicklink R.1 negro

- Propiedad del archivo: CONSTRUNARIO
- Formato: FIEBDC-3/2012
- Programa: Construnario VersiĆ³n 2.11
- Fecha de los precios: 08/06/2015
- Divisa: EUR

| Código | Ud | Descripción |
|---|---|---|
| 8514 61 31 | u | AM RF Tecla doble Quicklink R.1 negro |
