# AM PIR Detector movimiento RF Quicklink (2.2 m) S/B, blanco polar mate

- Propiedad del archivo: CONSTRUNARIO
- Formato: FIEBDC-3/2012
- Programa: Construnario VersiĆ³n 2.11
- Fecha de los precios: 09/06/2015
- Divisa: EUR

| Código | Ud | Descripción |
|---|---|---|
| 8534 61 88 | u | AM PIR Detector movimiento RF Quicklink (2.2 m) S/B, blanco polar mate |
