# SM Pulsador superfície simple solar - Quicklink S/B aluminio

- Propiedad del archivo: CONSTRUNARIO
- Formato: FIEBDC-3/2012
- Programa: Construnario Versión 2.11
- Fecha de los precios: 09/06/2015
- Divisa: EUR

| Código | Ud | Descripción |
|---|---|---|
| 8565 51 83 | u | SM Pulsador superfície simple solar - Quicklink S/B aluminio |
