# Tecla doble luz y persiana EO, S/B, blanco polar brillo

- Propiedad del archivo: CONSTRUNARIO
- Formato: FIEBDC-3/2012
- Programa: Construnario VersiĆ³n 2.11
- Fecha de los precios: 09/06/2015
- Divisa: EUR

| Código | Ud | Descripción |
|---|---|---|
| 2412 13 89 | u | Tecla doble luz y persiana EO, S/B, blanco polar brillo |
