# Fuente de alimentaciĆ³n, 30V DC, 320mA + 24V DC, 640 mA

- Propiedad del archivo: CONSTRUNARIO
- Formato: FIEBDC-3/2012
- Programa: Construnario VersiĆ³n 2.11
- Fecha de los precios: 09/06/2015
- Divisa: EUR

**TXA114** u Fuente de alimentaciĆ³n, 30V DC, 320mA + 24V DC, 640 mA
- Fuente de alimentacion,30VDC,320mA+24VDC.
